# Rexistro de bañeira, de 160x160 mm

- Propiedade do arquivo: CYPE INGENIEROS, S.A.
- Formato: FIEBDC-3/2002
- Divisa: EUR
- Custos indirectos: 3.00 %
- Gastos xerais: 13.00 %
- Beneficio industrial: 6.00 %
- IVE: 16.00 %

## S Sinalización e equipamiento

### SM Baños

#### SMS Aparatos sanitarios

**SMS020** Ude Rexistro de bañeira, de 160x160 mm.
Subministración e colocación de rexistro de bañeira, de 160x160 mm, formado por marco e tapa, sobre o tabique de apoio da bañeira. Ata material adhesivo para fixación do marco do rexistro á abertura. Totalmente montado e preparado para recibir o revestimento correspondente (non incluído neste prezo).
Inclúe: Replanteo. Fixación do marco. Colocación do rexistro.
Criterio de medición de proxecto: Número de unidades previstas, segundo documentación gráfica de Proxecto.
Criterio de medición de obra: Medirase o número de unidades realmente colocadas segundo especificacións do Proxecto.

| Código | Ud | Descrición | Rendemento | Prezo | Importe |
|---|---|---|---|---|---|
| mt30rbj020a | Ude | Rexistro de bañeira, de 160x160 mm, formado por marco e tapa. (material) | 1.000 | 22.13 | 22.13 |
| mo018 | h | Oficial 1ª construcción. (man de obra) | 0.606 | 15.28 | 9.26 |
| % | % | Costes directos complementarios | 2 % | 31.39 | 0.63 |
|  |  | Custos directos |  |  | 32.02 |
