# Caixa forte para empotrar

- Propiedade do arquivo: CYPE INGENIEROS, S.A.
- Formato: FIEBDC-3/2002
- Divisa: EUR
- Custos indirectos: 3.00 %
- Gastos xerais: 13.00 %
- Beneficio industrial: 6.00 %
- IVE: 16.00 %

## S Sinalización e equipamiento

### SS Seguridade

#### SSC Caixas fortes

**SSC010** Ude Caixa forte para empotrar, pechadura con chave de gorxas, dimensións exteriores 352x180x262 mm, dimensións interiores 328x112x238 mm, espesor da porta 6 mm, espesor das paredes 1,5 mm, colocada en paramento.
Subministración e colocación en paramento de caixa forte para empotrar, pechadura con chave de gorxas, dimensións exteriores 352x180x262 mm, dimensións interiores 328x112x238 mm, espesor da porta 6 mm, espesor das paredes 1,5 mm, cor gris escura, bulóns de 20 mm de diámetro.
Inclúe: Replanteo. Perforación da parede para realizar o oco. Colocación e fixación de ladrillos para conformar o oco. Colocación de plástico no interior do oco para protección da caixa. Instalación, nivelación e enrase coa parede da caixa. Perforación dos ladrillos e colocación de varetas de aceiro. Recheo con morteiro ó redor da caixa. Selado de xuntas.
Criterio de medición de proxecto: Número de unidades previstas, segundo documentación gráfica de Proxecto.
Criterio de medición de obra: Medirase o número de unidades realmente colocadas segundo especificacións do Proxecto.

| Código | Ud | Descrición | Rendemento | Prezo | Importe |
|---|---|---|---|---|---|
| mt45btv600aa | Ude | Caixa forte para empotrar, pechadura con chave de gorxas, dimensións exteriores 352x180x262 mm, dimensións interiores 328x112x238 mm, espesor da porta 6 mm, espesor das paredes 1,5 mm, cor gris escura, bulóns de 20 mm de diámetro. (material) | 1.000 | 73.95 | 73.95 |
| mt45www010 | Ude | Material auxiliar para instalación de caixa forte. (material) | 1.000 | 30.00 | 30.00 |
| mo009 | h | Oficial 1ª montador. (man de obra) | 2.156 | 15.78 | 34.02 |
| mo075 | h | Axudante montador. (man de obra) | 2.156 | 14.65 | 31.59 |
| mo018 | h | Oficial 1ª construcción. (man de obra) | 1.078 | 15.28 | 16.47 |
| mo072 | h | Axudante construcción. (man de obra) | 1.078 | 14.65 | 15.79 |
| % | % | Costes directos complementarios | 2 % | 201.82 | 4.04 |
|  |  | Custos directos |  |  | 205.86 |
