# Banco doble para vestuario con respaldo, perchero, altillo e zapatero, de 1000 mm de longitud, 780 mm de profundidad y 1810 mm de altura

- Propiedade do arquivo: CYPE INGENIEROS, S.A.
- Formato: FIEBDC-3/2002
- Divisa: EUR
- Custos indirectos: 3.00 %
- Gastos xerais: 13.00 %
- Beneficio industrial: 6.00 %
- IVE: 16.00 %

## S Sinalización e equipamiento

### SV Vestuarios

#### SVB Bancos

**SVB010** Ude Banco doble para vestuario con respaldo, perchero, altillo e zapatero, de 1000 mm de longitud, 780 mm de profundidad y 1810 mm de altura.
Suministro e colocación de banco doble para vestuario con respaldo, perchero, altillo e zapatero, de 1000 mm de longitud, 780 mm de profundidad y 1810 mm de altura, formado por dos asientos de tres listones, dos respaldos de un listón, dos percheros de un listón con tres perchas metálicas, dos altillos de un listón e dos zapateros de dos listones cada uno, de madera barnizada de pino de Flandes, de 90x20 mm de sección, fijados a una estructura tubular de acero, de 35x35 mm de sección, pintada con resina de epoxi/poliéster cor branca. Ata accesorios de montaxe. Totalmente montado.
Inclúe: Replanteo. Montaje y colocación del banco.
Criterio de medición de proxecto: Número de unidades previstas, segundo documentación gráfica de Proxecto.
Criterio de medición de obra: Medirase o número de unidades realmente colocadas segundo especificacións do Proxecto.

| Código | Ud | Descrición | Rendemento | Prezo | Importe |
|---|---|---|---|---|---|
| mt45bvg070a | Ude | Banco doble para vestuario con respaldo, perchero, altillo e zapatero, de 1000 mm de longitud, 780 mm de profundidad y 1810 mm de altura, formado por dos asientos de tres listones, dos respaldos de un listón, dos percheros de un listón con tres perchas metálicas, dos altillos de un listón e dos zapateros de dos listones cada uno, de madera barnizada de pino de Flandes, de 90x20 mm de sección, fijados a una estructura tubular de acero, de 35x35 mm de sección, pintada con resina de epoxi/poliéster cor branca, incluso accesorios de montaxe. (material) | 1.000 | 265.00 | 265.00 |
| op00ato010 |  | Atornillador. | 1.000 | 0.00 | 0.00 |
| op00tal010 |  | Taladro. | 1.000 | 0.00 | 0.00 |
| mo009 | h | Oficial 1ª montador. (man de obra) | 0.364 | 15.78 | 5.74 |
| mo075 | h | Axudante montador. (man de obra) | 0.364 | 14.65 | 5.33 |
| % | % | Costes directos complementarios | 2 % | 276.07 | 5.52 |
|  |  | Custos directos |  |  | 281.59 |
