# Cesta de publicidade, de chapa de aceiro cor branca, de 480x100x320 mm

- Propiedade do arquivo: CYPE INGENIEROS, S.A.
- Formato: FIEBDC-3/2002
- Divisa: EUR
- Custos indirectos: 3.00 %
- Gastos xerais: 13.00 %
- Beneficio industrial: 6.00 %
- IVE: 16.00 %

## S Sinalización e equipamiento

### SZ Zonas comúns

#### SZB Zaguáns

**SZB017** Ude Cesta de publicidade, de chapa de aceiro cor branca, de 480x100x320 mm.
Subministración e colocación de cesta de publicidade, de chapa de aceiro cor branca, de 480x100x320 mm, incluso tornillería de fixación e rótulo adhesivo de publicidade.
Inclúe: Replanteo. Fixación no paramento mediante elementos de ancoraxe.
Criterio de medición de proxecto: Número de unidades previstas, segundo documentación gráfica de Proxecto.
Criterio de medición de obra: Medirase o número de unidades realmente colocadas segundo especificacións do Proxecto.

| Código | Ud | Descrición | Rendemento | Prezo | Importe |
|---|---|---|---|---|---|
| mt45btv550aa | Ude | Cesta de publicidade, de chapa de aceiro cor branca, de 480x100x320 mm, incluso tornillería de fixación e rótulo adhesivo de publicidade. (material) | 1.000 | 28.76 | 28.76 |
| op00ato010 |  | Atornillador. | 1.000 | 0.00 | 0.00 |
| mo075 | h | Axudante montador. (man de obra) | 0.113 | 14.65 | 1.66 |
| % | % | Costes directos complementarios | 2 % | 30.42 | 0.61 |
|  |  | Custos directos |  |  | 31.03 |
