# Arqueta de paso, de obra de fábrica, rexistrable, de dimensións interiores 50x50x50 cm, con tapa prefabricada de formigón armado

- Propiedade do arquivo: CYPE INGENIEROS, S.A.
- Formato: FIEBDC-3/2002
- Divisa: EUR
- Custos indirectos: 3.00 %
- Gastos xerais: 13.00 %
- Beneficio industrial: 6.00 %
- IVE: 16.00 %

## U Urbanización interior da parcela

### UA Alcantarillado

#### UAA Arquetas

**UAA010** Ude Arqueta de paso, de obra de fábrica, rexistrable, de dimensións interiores 50x50x50 cm, con tapa prefabricada de formigón armado.
Formación de arqueta de paso soterrada, de dimensións interiores 50x50x50 cm, construida con fábrica de ladrillo cerámico macizo, de 1/2 pie de espesor, recibido con morteiro de cemento M-5 sobre soleira de formigón en masa HM-30/B/20/I+Qb de 15 cm de grosor, formación de pendente mínima do 2%, co mesmo tipo de formigón, enfoscada e bruñida interiormente con morteiro de cemento M-15 formando arestas e esquinas a media caña, pechada superiormente con tapa prefabricada de formigón armado con peche hermético ó paso dos cheiros mefíticos. Ata pezas de PVC para encontros, cortadas lonxitudinalmente, realizando con elas os correspondentes empalmes e asentándoas axeitadamente co formigón no fondo da arqueta, conexións de conducións e remates. Totalmente montada, conexionada e probada mediante as correspondentes probas de servizo (incluídas neste prezo).
Inclúe: Replanteo da arqueta. Eliminación das terras soltas do fondo da excavación. Verquido e compactación do formigón en formación de soleira. Formación da obra de fábrica con ladrillos, previamente humedecidos, colocados con morteiro. Empalme e rexuntado dos colectores á arqueta. Recheo de formigón para formación de pendentes e colocación das pezas de PVC no fondo da arqueta. Enfoscado e bruñido con morteiro, redondeando os ángulos do fondo e das paredes interiores da arqueta. Realización do peche hermético e colocación da tapa e os accesorios. Eliminación de restos, limpeza final e retirada de cascallos. Carga de entullos sobre camión ou contedor. Realización de probas de servizo.
Criterio de medición de proxecto: Número de unidades previstas, segundo documentación gráfica de Proxecto.
Criterio de medición de obra: Medirase o número de unidades realmente executadas segundo especificacións do Proxecto.

| Código | Ud | Descrición | Rendemento | Prezo | Importe |
|---|---|---|---|---|---|
| mt10hmf010kn | m³ | Formigón HM-30/B/20/I+Qb, fabricado en central, con cemento SR. (material) | 0.182 | 98.19 | 17.87 |
| mt04lma010a | Ude | Ladrillo cerámico macizo de elaboración mecánica para revestir, 25x12x5 cm, segundo UNE-EN 771-1. (material) | 100.000 | 0.38 | 38.00 |
| mt09mor010c | m³ | Morteiro de cemento CEM II/B-P 32,5 N tipo M-5, confecionado na obra con 250 kg/m³ de cemento e unha proporción en volume 1/6. (material) | 0.037 | 115.30 | 4.27 |
| mt11var110 | Ude | Conxunto de pezas de PVC para realizar no fondo da arqueta de paso as canles correspondentes. (material) | 1.000 | 5.95 | 5.95 |
| mt09mor010f | m³ | Morteiro de cemento CEM II/B-P 32,5 N tipo M-15, confecionado na obra con 450 kg/m³ de cemento e unha proporción en volume 1/3. (material) | 0.019 | 149.30 | 2.84 |
| mt11var100 | Ude | Conxunto de elementos necesarios para garantir o peche hermético o paso de cheiros mefíticos en arquetas de saneamento, composto por: angulares e chapas metálicas cos seus elementos de fixación e ancoraxe, xunta de neopreno, aceite e demais accesorios. (material) | 1.000 | 8.25 | 8.25 |
| mt11arf010b | Ude | Tapa de formigón armado prefabricada, 60x60x5 cm. (material) | 1.000 | 17.50 | 17.50 |
| au00auh020 |  | Canaleta para vertido del hormigón. | 1.000 | 0.00 | 0.00 |
| au00auh040 |  | Vibrador de formigón, eléctrico. | 1.000 | 0.00 | 0.00 |
| mo039 | h | Oficial 1ª construcción de obra civil. (man de obra) | 1.769 | 15.28 | 27.03 |
| mo082 | h | Axudante construcción de obra civil. (man de obra) | 1.261 | 14.65 | 18.47 |
| % | % | Costes directos complementarios | 2 % | 140.18 | 2.80 |
|  |  | Custos directos |  |  | 142.98 |
