# Proxector para xardín con pica para terra, de 150 mm de diámetro e 220 mm de altura, para 1 lámpada fluorescente compacta TCA-SE de 16 W

- Propiedade do arquivo: CYPE INGENIEROS, S.A.
- Formato: FIEBDC-3/2002
- Divisa: EUR
- Custos indirectos: 3.00 %
- Gastos xerais: 13.00 %
- Beneficio industrial: 6.00 %
- IVE: 16.00 %

## U Urbanización interior da parcela

### UI Iluminación exterior

#### UIP Proxectores

**UIP010** Ude Proxector para xardín con pica para terra, de 150 mm de diámetro e 220 mm de altura, para 1 lámpada fluorescente compacta TCA-SE de 16 W.
Suministración e montaxe de proxector para xardín con pica para terra, de 150 mm de diámetro e 220 mm de altura, para 1 lámpada fluorescente compacta TCA-SE de 16 W, con corpo de poliamida reforzada con fibra de vidro, vidro transparente, balasto electrónico, portalámpadas E 27, clase de protección II, grao de protección IP 65, illamento clase F, cable e enchufe. Ata accesorios, elementos de ancoraxe e conexionado. Totalmente instalado.
Inclúe: Preparación da superficie de apoio. Fixación do proxector. Colocación de accesorios. Conexionado. Limpeza do elemento.
Criterio de medición de proxecto: Número de unidades previstas, segundo documentación gráfica de Proxecto.
Criterio de medición de obra: Medirase o número de unidades realmente executadas segundo especificacións do Proxecto.

| Código | Ud | Descrición | Rendemento | Prezo | Importe |
|---|---|---|---|---|---|
| mt34beg060a | Ude | Proxector para xardín con pica para terra, de 150 mm de diámetro e 220 mm de altura, para 1 lámpada fluorescente compacta TCA-SE de 16 W, con corpo de poliamida reforzada con fibra de vidro, vidro transparente, balasto electrónico, portalámpadas E 27, clase de protección II, grao de protección IP 65, illamento clase F, cable e enchufe. (material) | 1.000 | 128.00 | 128.00 |
| mt34tuf020m | Ude | Lámpada fluorescente compacta TCA-SE de 16 W. (material) | 1.000 | 14.19 | 14.19 |
| mt34www010 | Ude | Material auxiliar para iluminación exterior. (material) | 1.000 | 0.81 | 0.81 |
| mo001 | h | Oficial 1ª electricista. (man de obra) | 0.339 | 15.78 | 5.35 |
| mo093 | h | Axudante electricista. (man de obra) | 0.339 | 14.62 | 4.96 |
| % | % | Costes directos complementarios | 2 % | 153.31 | 3.07 |
|  |  | Custos directos |  |  | 156.38 |
