# Despedregado do terreo solto, con medios manuais

- Propiedade do arquivo: CYPE INGENIEROS, S.A.
- Formato: FIEBDC-3/2002
- Divisa: EUR
- Custos indirectos: 3.00 %
- Gastos xerais: 13.00 %
- Beneficio industrial: 6.00 %
- IVE: 16.00 %

## U Urbanización interior da parcela

### UJ Xardinería

#### UJA Acondicionamento do terreo

**UJA030** m² Despedregado do terreo solto, con medios manuais.
Despedregado do terreo solto, con medios manuais. Incluso p/p de acopio e carga sobre camión ou contedor, sen incluir transporte a vertedoiro autorizado.
Inclúe: Recollida de pedras. Acopio de pedras. Carga das pedras sobre camión ou contedor.
Criterio de medición de proxecto: Superficie medida en proxección horizontal, segundo documentación gráfica de Proxecto.
Criterio de medición de obra: Medirase, en proxección horizontal, a superficie realmente executada segundo especificacións do Proxecto.

| Código | Ud | Descrición | Rendemento | Prezo | Importe |
|---|---|---|---|---|---|
| mo106 | h | Peón xardineiro. (man de obra) | 0.070 | 13.97 | 0.98 |
| % | % | Costes directos complementarios | 2 % | 0.98 | 0.02 |
|  |  | Custos directos |  |  | 1.00 |
