# Cerramento natural de vimbio

- Propiedade do arquivo: CYPE INGENIEROS, S.A.
- Formato: FIEBDC-3/2002
- Divisa: EUR
- Custos indirectos: 3.00 %
- Gastos xerais: 13.00 %
- Beneficio industrial: 6.00 %
- IVE: 16.00 %

## U Urbanización interior da parcela

### UJ Xardinería

#### UJV Cerramentos naturais

**UJV020** m² Cerramento natural de vimbio.
Formación de cerramento natural de vimbio, tecido con arame galvanizado, subministrado en rolos de un a dous metros de altura, suxeito con arame galvanizado sobre un soporte existente (non incluído neste prezo). Completamente acabado.
Inclúe: Colocación do cerramento natural e suxeción con arame galvanizado.
Criterio de medición de proxecto: Superficie medida segundo documentación gráfica de Proxecto.
Criterio de medición de obra: Medirase a superficie realmente executada segundo especificacións do Proxecto.

| Código | Ud | Descrición | Rendemento | Prezo | Importe |
|---|---|---|---|---|---|
| mt48cnj030a | m² | Mimbre natural cosido, H=1-2 m. (material) | 1.000 | 6.52 | 6.52 |
| mt08var050 | kg | Arame galvanizado para atar, de 1,30 mm de diámetro. (material) | 0.100 | 1.33 | 0.13 |
| mo038 | h | Oficial 1ª xardineiro. (man de obra) | 0.233 | 15.28 | 3.56 |
| mo106 | h | Peón xardineiro. (man de obra) | 0.233 | 13.97 | 3.26 |
| % | % | Costes directos complementarios | 2 % | 13.47 | 0.27 |
|  |  | Custos directos |  |  | 13.74 |
