# Bordo de piscina con sobrepena de pedra artificial, de 40x5 cm

- Propiedade do arquivo: CYPE INGENIEROS, S.A.
- Formato: FIEBDC-3/2002
- Divisa: EUR
- Custos indirectos: 3.00 %
- Gastos xerais: 13.00 %
- Beneficio industrial: 6.00 %
- IVE: 16.00 %

## U Urbanización interior da parcela

### UP Piscinas

#### UPR Remates prefabricados

**UPR010** m Bordo de piscina con sobrepena de pedra artificial, de 40x5 cm.
Formación de bordo de piscina con sobrepena de pedra artificial porosa antiesvarante en pezas de 40 cm de ancho e 5 cm de espesura, recibida con morteiro de cemento M-10. Incluso p/p tratamento de xuntas, montaxe, colocación e recibido.
Inclúe: Replanteo das pezas. Colocación con morteiro das pezas aliñadas, cunha lixeira pendente cara ó exterior. Recheo de xuntas e limpeza das pezas.
Criterio de medición de proxecto: Lonxitude medida segundo documentación gráfica de Proxecto.
Criterio de medición de obra: Medirase a lonxitude realmente executada segundo especificacións do Proxecto.

| Código | Ud | Descrición | Rendemento | Prezo | Importe |
|---|---|---|---|---|---|
| mt47prp050 | m | Albardilla de pedra artificial lavada ó ácido, porosa e antiesbarante, de 40x5 cm, segundo UNE-EN 771-5. (material) | 1.050 | 15.36 | 16.13 |
| mt09mor010c | m³ | Morteiro de cemento CEM II/B-P 32,5 N tipo M-5, confecionado na obra con 250 kg/m³ de cemento e unha proporción en volume 1/6. (material) | 0.015 | 115.30 | 1.73 |
| mt09moe030 | m³ | Morteiro especial extrafino. (material) | 0.001 | 123.50 | 0.12 |
| mo039 | h | Oficial 1ª construcción de obra civil. (man de obra) | 0.256 | 15.28 | 3.91 |
| mo082 | h | Axudante construcción de obra civil. (man de obra) | 0.128 | 14.65 | 1.88 |
| % | % | Costes directos complementarios | 2 % | 23.77 | 0.48 |
|  |  | Custos directos |  |  | 24.25 |
