# Acometida soterrada á rede de rego de 2 m de lonxitude

- Propiedade do arquivo: CYPE INGENIEROS, S.A.
- Formato: FIEBDC-3/2002
- Divisa: EUR
- Custos indirectos: 3.00 %
- Gastos xerais: 13.00 %
- Beneficio industrial: 6.00 %
- IVE: 16.00 %

## U Urbanización interior da parcela

### UR Rego

#### URA Acometidas

**URA010** Ude Acometida soterrada á rede de rego de 2 m de lonxitude, formada por tubo de polietileno PE 40, de 20 mm de diámetro exterior, PN=10 atm e 2,8 mm de espesor e chave de corte aloxada en arqueta prefabricada de polipropileno.
Subministración e instalación de empalme soterrada á rede de rego de 2 m de lonxitude, que une a rede xeral de distribución de auga de rego da empresa subministradora coa rede de abastecemento e distribución interior, formada por tubo de polietileno PE 40, de 20 mm de diámetro exterior, PN=10 atm e 2,8 mm de espesor, colocada sobre cama ou leito de area de 15 cm de grosor, no fondo da gabia previamente escavada, debidamente compactada e nivelada mediante equipo manual con pisón vibrante, recheo lateral compactando ata os riles e posterior recheo coa mesma area ata 10 cm por riba da xeratriz superior da tubaxe; colar de toma en carga colocado sobre a rede xeral de distribución que serve de ligazón entre o empalme e a rede; chave de corte de 1/2" de diámetro con mando de cadradiño colocada mediante unión roscada, situada fóra dos límites da propiedade, aloxada en arqueta prefabricada de polipropileno de 30x30x30 cm, colocada sobre soleira de formigón en masa HM-20/P/20/I de 15 cm de espesor. Ata p/p de accesorios, e conexión á rede. Sen incluír a rotura e restauración do firme existente, a escavación nin o posterior recheo principal. Totalmente montada, conexionada e probada.
Inclúe: Replanteo e trazado da acometida, coordinado co resto de instalacións ou elementos que poidan ter interferencias. Eliminación das terras soltas do fondo da excavación. Verquido e compactación do hormigón en formación de soleira. Colocación da arqueta prefabricada. Verquido da area no fondo da zanxa. Colocación da tubaxe. Montaxe da chave de corte sobre a acometida. Colocación da tapa. Execución do recheo envolvente. Empalme da acometida coa rede xeral do Concello.
Criterio de medición de proxecto: Número de unidades previstas, segundo documentación gráfica de Proxecto.
Criterio de medición de obra: Medirase o número de unidades realmente executadas segundo especificacións do Proxecto.

| Código | Ud | Descrición | Rendemento | Prezo | Importe |
|---|---|---|---|---|---|
| mt10hmf010Mp | m³ | Formigón HM-20/P/20/I, fabricado en central. (material) | 0.111 | 66.78 | 7.41 |
| mt11arp100a | Ude | Arqueta prefabricada de polipropileno, 30x30x30 cm. (material) | 1.000 | 16.50 | 16.50 |
| mt11arp050c | Ude | Tapa de PVC, para arquetas de fontanería de 30x30 cm. (material) | 1.000 | 13.51 | 13.51 |
| mt01ara010 | m³ | Area de 0 a 5 mm de diámetro. (material) | 0.212 | 12.02 | 2.55 |
| mt37tpa009a | m | Acometida de polietileno PE 40, de 20 mm de diámetro exterior, PN=10 atm e 2,8 mm de espesor, segundo UNE-EN 12201-2, incluso p/p de accesorios de conexión e pezas especiais. (material) | 2.000 | 1.08 | 2.16 |
| mt37sve030b | Ude | Válvula de esfera de latón niquelado para roscar de 1/2", con mando de cuadradiño. (material) | 1.000 | 3.96 | 3.96 |
| mt37tpa012a | Ude | Collarín de toma en carga de PP, para tubo de polietileno, de 20 mm de diámetro exterior, segundo UNE-EN ISO 15874-3. (material) | 1.000 | 1.20 | 1.20 |
| au00auh040 |  | Vibrador de formigón, eléctrico. | 1.000 | 0.00 | 0.00 |
| mo039 | h | Oficial 1ª construcción de obra civil. (man de obra) | 0.112 | 15.28 | 1.71 |
| mo082 | h | Axudante construcción de obra civil. (man de obra) | 0.112 | 14.65 | 1.64 |
| mo006 | h | Oficial 1ª fontaneiro. (man de obra) | 3.805 | 15.78 | 60.04 |
| mo098 | h | Axudante fontaneiro. (man de obra) | 0.951 | 14.62 | 13.90 |
| % | % | Costes directos complementarios | 4 % | 124.58 | 4.98 |
|  |  | Custos directos |  |  | 129.56 |
