# Difusor aéreo, de 1/2" de diámetro, formado por tobera difusora con arco axustable, con caudal proporcional al sector regado e alcance regulable, adaptador de tobera e tubo de aceiro galvanizado

- Propiedade do arquivo: CYPE INGENIEROS, S.A.
- Formato: FIEBDC-3/2002
- Divisa: EUR
- Custos indirectos: 3.00 %
- Gastos xerais: 13.00 %
- Beneficio industrial: 6.00 %
- IVE: 16.00 %

## U Urbanización interior da parcela

### UR Rego

#### URE Equipos

**URE025** Ude Difusor aéreo, de 1/2" de diámetro, formado por tobera difusora con arco axustable, con caudal proporcional al sector regado e alcance regulable, adaptador de tobera e tubo de aceiro galvanizado.
Subministración e instalación de difusor aéreo, de 1/2" de diámetro, formado por tobera difusora con arco axustable, con caudal proporcional al sector regado e alcance regulable, adaptador de tobera e tubo de aceiro galvanizado. Ata accesorios de conexión á tubaxe de abastecemento e distribución. Totalmente montado, conexionado e probado pola impresa instaladora mediante as correspondentes probas de servizo (incluídas neste prezo).
Inclúe: Instalación no terreo e conexión hidráulica á tubaxe de abastecemento e distribución. Limpeza hidráulica da unidade. Axuste do caudal de auga. Realización de probas de servizo.
Criterio de medición de proxecto: Número de unidades previstas, segundo documentación gráfica de Proxecto.
Criterio de medición de obra: Medirase o número de unidades realmente executadas segundo especificacións do Proxecto.

| Código | Ud | Descrición | Rendemento | Prezo | Importe |
|---|---|---|---|---|---|
| mt48wwg210a | Ude | Tubo de aceiro galvanizado, de 1 m de lonxitude, conexión de 1/2" de diámetro. (material) | 1.000 | 6.07 | 6.07 |
| mt48wwg220a | Ude | Adaptador para tobeira, de ABS, conexión de 1/2" de diámetro. (material) | 1.000 | 1.74 | 1.74 |
| mt48dif010a | Ude | Tobera difusora con arco axustable, con caudal proporcional al sector regado e alcance regulable, conexión de 1/2" de diámetro. (material) | 1.000 | 2.41 | 2.41 |
| mt37tpa012c | Ude | Collarín de toma en carga de PP, para tubo de polietileno, de 32 mm de diámetro exterior, segundo UNE-EN ISO 15874-3. (material) | 1.000 | 1.77 | 1.77 |
| mo006 | h | Oficial 1ª fontaneiro. (man de obra) | 0.112 | 15.78 | 1.77 |
| mo098 | h | Axudante fontaneiro. (man de obra) | 0.112 | 14.62 | 1.64 |
| % | % | Costes directos complementarios | 2 % | 15.40 | 0.31 |
|  |  | Custos directos |  |  | 15.71 |
