# Programador electrónico para rego automático, para 4 estacións, con 1 programa e 3 arranques diarios do programa, alimentación por batería de 9 V

- Propiedade do arquivo: CYPE INGENIEROS, S.A.
- Formato: FIEBDC-3/2002
- Divisa: EUR
- Custos indirectos: 3.00 %
- Gastos xerais: 13.00 %
- Beneficio industrial: 6.00 %
- IVE: 16.00 %

## U Urbanización interior da parcela

### UR Rego

#### URM Automatización

**URM030** Ude Programador electrónico para rego automático, para 4 estacións, con 1 programa e 3 arranques diarios do programa, alimentación por batería de 9 V.
Subministración e instalación de programador electrónico para rego automático, para 4 estacións, con 1 programa e 3 arranques diarios do programa, alimentación por batería de 9 V, con capacidade para poñer en funcionamento varias electroválvulas simultáneamente e colocación mural en interior. Incluso programación. Totalmente montado e conexionado.
Inclúe: Instalación en parede. Conexionado eléctrico coas electroválvulas. Conexionado eléctrico co transformador. Programación.
Criterio de medición de proxecto: Número de unidades previstas, segundo documentación gráfica de Proxecto.
Criterio de medición de obra: Medirase o número de unidades realmente executadas segundo especificacións do Proxecto.

| Código | Ud | Descrición | Rendemento | Prezo | Importe |
|---|---|---|---|---|---|
| mt48pro010a | Ude | Programador electrónico para rego automático, para 4 estacións, con 1 programa e 3 arranques diarios do programa, alimentación por batería de 9 V, con capacidade para poñer en funcionamento varias electroválvulas simultáneamente e colocación mural en interior. (material) | 1.000 | 120.00 | 120.00 |
| mo001 | h | Oficial 1ª electricista. (man de obra) | 0.959 | 15.78 | 15.13 |
| mo093 | h | Axudante electricista. (man de obra) | 0.959 | 14.62 | 14.02 |
| % | % | Costes directos complementarios | 2 % | 149.15 | 2.98 |
|  |  | Custos directos |  |  | 152.13 |
