# Liña eléctrica monofásica soterrada para alimentación de electroválvulas e automatismos de rego

- Propiedade do arquivo: CYPE INGENIEROS, S.A.
- Formato: FIEBDC-3/2002
- Divisa: EUR
- Custos indirectos: 3.00 %
- Gastos xerais: 13.00 %
- Beneficio industrial: 6.00 %
- IVE: 16.00 %

## U Urbanización interior da parcela

### UR Rego

#### URM Automatización

**URM040** m Liña eléctrica monofásica soterrada para alimentación de electroválvulas e automatismos de rego, formada por cabres unipolares con condutores de cobre, RZ1-K (AS) 3G1 mm², sendo a súa tensión asignada de 0,6/1 kV, baixo tubo protector de polietileno de dobre parede, de 40 mm de diámetro.
Subministración e instalación de liña eléctrica monofásica soterrada para alimentación de electroválvulas e automatismos de rego, formada por cables unipolares con condutores de cobre, RZ1-K (AS) 3G1 mm², sendo a súa tensión asignada de 0,6/1 kV, baixo tubo protector de polietileno de dobre parede, de 40 mm de diámetro, resistencia a compresión maior de 250 N, suministrado en rolo, colocado sobre cama ou leito de area de 10 cm de espesor, debidamente compactada e nivelada mediante equipo manual con pisón vibrante, recheo lateral compactando ata o riles e posterior recheo coa mesma area ata 10 cm por enriba da xeneratriz superior da tubería, sen incluir a excavación nin o posterior recheo principal das zanxas. Totalmente montada e conexionada.
Inclúe: Replanteo e trazado da liña. Eliminación das terras soltas do fondo da excavación. Vertedura de area no fondo da excavación. Colocación do tubo na gabia. Tendido de cables. Conexionado. Execución do recheo envolvente.
Criterio de medición de proxecto: Lonxitude medida segundo documentación gráfica de Proxecto.
Criterio de medición de obra: Medirase a lonxitude realmente executada segundo especificacións do Proxecto.

| Código | Ud | Descrición | Rendemento | Prezo | Importe |
|---|---|---|---|---|---|
| mt01ara010 | m³ | Area de 0 a 5 mm de diámetro. (material) | 0.083 | 12.02 | 1.00 |
| mt35aia080aa | m | Tubo curvable, suministrado en rolo, de polietileno de dobre parede (interior lisa e exterior corrugada), de cor laranxa, de 40 mm de diámetro nominal, para canalización soterrada, resistencia á compresión 250 N, con grao de protección IP 549 segundo UNE 20324. Segundo UNE-EN 61386-1, UNE-EN 61386-22 e UNE-EN 50086-2-4. (material) | 1.000 | 1.30 | 1.30 |
| mt35cun010a1 | m | Cable unipolar RZ1-K (AS), non propagador da chama, con conductor de cobre clase 5 (-K) de 1 mm² de sección, con illamento de polietileno reticulado (R) e cuberta de poliolefina termoplástica ceibe de halóxenos (Z1), sendo a súa tensión asignada de 0,6/1 kV. Segundo UNE 21123-4. (material) | 3.000 | 0.46 | 1.38 |
| mt35www010 | Ude | Material auxiliar para instalacións eléctricas. (material) | 0.200 | 1.48 | 0.30 |
| mq04dua020b | h | Dumper de descarga frontal de 2 t de carga útil, con mecanismo hidráulico. (maquinaria) | 0.011 | 9.27 | 0.10 |
| mq02rop020 | h | Pisón vibrante de 80 kg, con placa de 30x30 cm, tipo rana. (maquinaria) | 0.083 | 8.48 | 0.70 |
| mq02cia020 | h | Camión con cuba de auga. (maquinaria) | 0.001 | 36.05 | 0.04 |
| mo039 | h | Oficial 1ª construcción de obra civil. (man de obra) | 0.054 | 15.28 | 0.83 |
| mo082 | h | Axudante construcción de obra civil. (man de obra) | 0.054 | 14.65 | 0.79 |
| mo001 | h | Oficial 1ª electricista. (man de obra) | 0.045 | 15.78 | 0.71 |
| mo093 | h | Axudante electricista. (man de obra) | 0.039 | 14.62 | 0.57 |
| % | % | Costes directos complementarios | 2 % | 7.72 | 0.15 |
|  |  | Custos directos |  |  | 7.87 |
