# Barreira acústica

- Propiedade do arquivo: CYPE INGENIEROS, S.A.
- Formato: FIEBDC-3/2002
- Divisa: EUR
- Custos indirectos: 3.00 %
- Gastos xerais: 13.00 %
- Beneficio industrial: 6.00 %
- IVE: 16.00 %

## U Urbanización interior da parcela

### UT Proteccións e sinalización

#### UTP Barreiras acústicas

**UTP010** m² Barreira acústica, realizada con paneis modulares, modelo Noi Stop Wood "ROCKWOOL", de 200x90x13 cm, con illamento a ruído aéreo 24 dB, segundo UNE-EN 1793-2, formados por núcleo de lá de rocha revestido por unha das súas caras cun veo negro, disposto entre dúas capas de 15 mm de espesor de madeira tratada para o exterior, fijada a una base de hormigón HM-20/P/20/I.
Subministración e colocación de barreira acústica, realizada con paneis modulares, modelo Noi Stop Wood "ROCKWOOL", de 200x90x13 cm, con illamento a ruído aéreo 24 dB, segundo UNE-EN 1793-2, formados por núcleo de lá de rocha revestido por unha das súas caras cun veo negro, disposto entre dúas capas de 15 mm de espesor de madeira tratada para o exterior, fijada a una base de hormigón HM-20/P/20/I. Ata p/p de excavación, replanteo e nivelación de perfís, hormigonado de la base de apoyo, execución de xuntas de neopreno e limpeza final.
Inclúe: Excavación. Execución da base de formigón. Colocación e nivelación de perfís. Instalación dos paneis por encaixe e esbaramento sobre os perfís xa nivelados. Execución de xuntas de neopreno. Limpeza final.
Criterio de medición de proxecto: Superficie medida en proxección vertical, segundo documentación gráfica de Proxecto.
Criterio de medición de obra: Medirase, en proxección vertical, a superficie realmente executada segundo especificacións do Proxecto.

| Código | Ud | Descrición | Rendemento | Prezo | Importe |
|---|---|---|---|---|---|
| mt16lrb010e | m² | Panel modular para barreira acústica, modelo Noi Stop Wood "ROCKWOOL", de 200x90x13 cm, con illamento a ruído aéreo 24 dB, segundo UNE-EN 1793-2, formado por núcleo de lá de rocha revestido por unha das súas caras cun veo negro, disposto entre dúas capas de 15 mm de espesor de madeira tratada para o exterior; ata soportes para facilitar o crecimento da vexetación e a integración paisaxística. (material) | 1.050 | 158.33 | 166.25 |
| mt10hmf010Mp | m³ | Formigón HM-20/P/20/I, fabricado en central. (material) | 0.040 | 66.78 | 2.67 |
| op00tal010 |  | Taladro. | 1.000 | 0.00 | 0.00 |
| op00ato010 |  | Atornillador. | 1.000 | 0.00 | 0.00 |
| au00auh040 |  | Vibrador de formigón, eléctrico. | 1.000 | 0.00 | 0.00 |
| mo018 | h | Oficial 1ª construcción. (man de obra) | 0.532 | 15.28 | 8.13 |
| mo072 | h | Axudante construcción. (man de obra) | 0.532 | 14.65 | 7.79 |
| % | % | Costes directos complementarios | 2 % | 184.84 | 3.70 |
|  |  | Custos directos |  |  | 188.54 |
