# Bordillo - Recto - MC - A1 (20x14) - B- H - S(R-3,5) - UNE-EN 1340

- Propiedade do arquivo: CYPE INGENIEROS, S.A.
- Formato: FIEBDC-3/2002
- Divisa: EUR
- Custos indirectos: 3.00 %
- Gastos xerais: 13.00 %
- Beneficio industrial: 6.00 %
- IVE: 16.00 %

## U Urbanización interior da parcela

### UX Pavimentos exteriores

#### UXB Bordillos

**UXB020** m Bordillo - Recto - MC - A1 (20x14) - B- H - S(R-3,5) - UNE-EN 1340.
Subministración e colocación de pezas de bordillo recto de formigón, monocapa, con sección normalizada peonil A1 (20x14) cm, clase climática B (absorción <=6%), clase resistente á abrasión H (pegada <=23 mm) e clase resistente a flexión S (R-3,5 N/mm2), de 50 cm de lonxitude, segundo UNE-EN 1340 e UNE 127340, recibidas con morteiro M-5 de consistencia seca e posterior rexuntado de anchura máxima 5 mm con morteiro de cemento M-5, para uso en zonas peonís, realizado sobre firme composto por base de formigón non estrutural HNE-20/P/20 de espesura uniforme de 20 cm e ancho de 10 cm a cada lado do bordo, verquido dende camión, extendido e vibrado manual con regra vibrante de 3 m, con acabado maestreado, segundo pendentes do proxecto e colocado sobre explanada con índice CBR > 5 (California Bearing Ratio), non incluida neste prezo. Incluso p/p de topes ou contrafortes de 1/3 e 2/3 da altura do bordo, do lado da calzada e ó dorso respectivamente, cun mínimo de 10 cm, salvo no caso de pavimentos flexibles.
Inclúe: Todas. Replanteo de aliñacións e niveis. Verquido e extendido do formigón en cama de apoio. Colocación, recibido e nivelación das piezas, incluíndo topes ou contrafortes. Recheo de xuntas con morteiro de cemento.
Criterio de medición de proxecto: Lonxitude medida segundo documentación gráfica de Proxecto.
Criterio de medición de obra: Medirase a lonxitude realmente executada segundo especificacións do Proxecto.

| Código | Ud | Descrición | Rendemento | Prezo | Importe |
|---|---|---|---|---|---|
| mt10hmf011rc | m³ | Formigón non estrutural HNE-20/P/20, fabricado en central. (material) | 0.082 | 66.78 | 5.48 |
| mt09mor010c | m³ | Morteiro de cemento CEM II/B-P 32,5 N tipo M-5, confecionado na obra con 250 kg/m³ de cemento e unha proporción en volume 1/6. (material) | 0.003 | 115.30 | 0.35 |
| mt18jbg010aa | Ude | Bordillo recto de formigón, monocapa, con sección normalizada peonil A1 (20x14) cm, clase climática B (absorción <=6%), clase resistente á abrasión H (pegada <=23 mm) e clase resistente a flexión S (R-3,5 N/mm2), de 50 cm de lonxitude, segundo UNE-EN 1340 e UNE 127340. (material) | 2.100 | 2.55 | 5.36 |
| mt09mor010c | m³ | Morteiro de cemento CEM II/B-P 32,5 N tipo M-5, confecionado na obra con 250 kg/m³ de cemento e unha proporción en volume 1/6. | 0.001 | 115.30 | 0.12 |
| mq04dua020b | h | Dumper de descarga frontal de 2 t de carga útil, con mecanismo hidráulico. (maquinaria) | 0.044 | 9.27 | 0.41 |
| mq06vib020 | h | Regla vibrante de 3 m. (maquinaria) | 0.125 | 4.67 | 0.58 |
| op00amo010 |  | Amoladora o radial. | 1.000 | 0.00 | 0.00 |
| mo039 | h | Oficial 1ª construcción de obra civil. (man de obra) | 0.444 | 15.28 | 6.78 |
| mo082 | h | Axudante construcción de obra civil. (man de obra) | 0.802 | 14.65 | 11.75 |
| % | % | Costes directos complementarios | 2 % | 30.83 | 0.62 |
|  |  | Custos directos |  |  | 31.45 |
