# Cascada luminosa sincronizada para balizamiento provisional

- Propiedade do arquivo: CYPE INGENIEROS, S.A.
- Formato: FIEBDC-3/2002
- Divisa: EUR
- Custos indirectos: 3.00 %
- Gastos xerais: 13.00 %
- Beneficio industrial: 6.00 %
- IVE: 16.00 %

## Y Seguridade e saúde

### YS Seńalización provisional de obras

#### YSB Balizamiento

**YSB040** m Cascada luminosa sincronizada para balizamiento provisional, formada por bases de goma reciclada de 800x400x120 mm, balizas de seguridad con bandas reflectantes de color vermella e branca, colocadas cada 3 m y focos de color ámbar, con lámpara Súper Led, alimentados con pilas de 6 V 4LR25. Amortizables las bases en 10 usos, las balizas en 10 usos y los focos en 10 usos.
Balizamiento provisional mediante cascada luminosa sincronizada, formada por: bases de goma reciclada de 800x400x120 mm, amortizables en 10 usos; balizas de seguridad con bandas reflectantes de color vermella e branca, amortizables en 10 usos, colocadas cada 3 m y focos de color ámbar, con lámpara Súper Led y lente de 200 mm de diámetro, amortizables en 10 usos, alimentados con pilas de 6 V 4LR25. Incluso p/p de montaje, mantenimiento en condiciones seguras durante todo el periodo de tiempo que se requiera y desmontaje.
Inclúe: Montaje y comprobación. Desmontaxe posterior. Transporte ata o lugar de almacenaxe ou retirada a contedor.
Criterio de medición de proxecto: Lonxitude medida segundo Estudo o Estudo Básico de Seguridade e Saúde.

| Código | Ud | Descrición | Rendemento | Prezo | Importe |
|---|---|---|---|---|---|
| mt50bal070 | Ude | Base de goma reciclada de 800x400x120 mm, para sujeción de baliza de seguridad. (material) | 0.045 | 37.00 | 1.67 |
| mt50bal071 | Ude | Baliza de seguridad con bandas reflectantes por ambas caras de cor vermello e branca, para sujeción de focos de cascada luminosa, adaptable a base de goma. (material) | 0.045 | 66.50 | 2.99 |
| mt50bal075 | Ude | Foco para cascada luminosa, de cor ámbar, con lámpara Súper Led y lente de 200 mm de diámetro. (material) | 0.045 | 169.00 | 7.61 |
| mt50bal041b | Ude | Pila de 6V tipo 4LR25 alcalina. (material) | 0.315 | 12.80 | 4.03 |
| mo104 | h | Peón ordinario construcción. (man de obra) | 0.639 | 13.97 | 8.93 |
| % | % | Costes directos complementarios | 2 % | 25.23 | 0.50 |
|  |  | Custos directos |  |  | 25.73 |
