# Cono de balizamento reflectante de 75 cm de altura

- Propiedade do arquivo: CYPE INGENIEROS, S.A.
- Formato: FIEBDC-3/2002
- Divisa: EUR
- Custos indirectos: 3.00 %
- Gastos xerais: 13.00 %
- Beneficio industrial: 6.00 %
- IVE: 16.00 %

## Y Seguridade e saúde

### YS Señalización provisional de obras

#### YSB Balizamiento

**YSB060** Ude Cono de balizamento reflectante de 75 cm de altura, de 2 piezas, con corpo de polietileno e base de caucho, con 1 banda reflectante de 300 mm de anchura e retrorreflectancia nivel 1 (E.G.), amortizable en 10 usos.
Suministro y colocación de cono de balizamento reflectante de 75 cm de altura, de 2 piezas, con corpo de polietileno e base de caucho, con 1 banda reflectante de 300 mm de anchura e retrorreflectancia nivel 1 (E.G.), amortizable en 10 usos. Incluso p/p de mantenimiento en condiciones seguras durante todo el periodo de tiempo que se requiera y desmontaje.
Inclúe: Colocación e comprobación. Desmontaxe posterior. Transporte ata o lugar de almacenaxe ou retirada a contedor.
Criterio de medición de proxecto: Número de unidades previstas, segundo Estudo o Estudo Básico de Seguridade e Saúde.

| Código | Ud | Descrición | Rendemento | Prezo | Importe |
|---|---|---|---|---|---|
| mt50bal030Ca | Ude | Cono de balizamento reflectante de 75 cm de altura, de 2 piezas, con corpo de polietileno e base de caucho, con 1 banda reflectante de 300 mm de anchura e retrorreflectancia nivel 1 (E.G.). (material) | 0.100 | 15.45 | 1.55 |
| mo104 | h | Peón ordinario construcción. (man de obra) | 0.026 | 13.97 | 0.36 |
| % | % | Costes directos complementarios | 2 % | 1.91 | 0.04 |
|  |  | Custos directos |  |  | 1.95 |
