# Globo de luz fija para señalización, de color vermella, con encendido automático e interruptor mecánico y crepuscular, amortizable en 10 usos, alimentado por 2 pilas de 6 V 4R25

- Propiedade do arquivo: CYPE INGENIEROS, S.A.
- Formato: FIEBDC-3/2002
- Divisa: EUR
- Custos indirectos: 3.00 %
- Gastos xerais: 13.00 %
- Beneficio industrial: 6.00 %
- IVE: 16.00 %

## Y Seguridade e saúde

### YS Señalización provisional de obras

#### YSB Balizamiento

**YSB070** Ude Globo de luz fija para señalización, de color vermella, con encendido automático e interruptor mecánico y crepuscular, amortizable en 10 usos, alimentado por 2 pilas de 6 V 4R25.
Suministro, montaje y desmontaje de globo de luz fija para señalización, de color vermella, con encendido automático e interruptor mecánico y crepuscular, amortizable en 10 usos, alimentado por 2 pilas de 6 V 4R25. Incluso p/p de mantenimiento en condiciones seguras durante todo el periodo de tiempo que se requiera.
Inclúe: Montaje y comprobación. Desmontaxe posterior. Transporte ata o lugar de almacenaxe ou retirada a contedor.
Criterio de medición de proxecto: Número de unidades previstas, segundo Estudo o Estudo Básico de Seguridade e Saúde.

| Código | Ud | Descrición | Rendemento | Prezo | Importe |
|---|---|---|---|---|---|
| mt50bal043 | Ude | Globo de luz fija para señalización, de cor vermello, con encendido automático, interruptor mecánico y crepuscular e enganche metálico para soporte. (material) | 0.100 | 10.55 | 1.06 |
| mt50bal041a | Ude | Pila de 6V tipo 4R25 estándar. (material) | 2.000 | 4.50 | 9.00 |
| mo104 | h | Peón ordinario construcción. (man de obra) | 0.128 | 13.97 | 1.79 |
| % | % | Costes directos complementarios | 2 % | 11.85 | 0.24 |
|  |  | Custos directos |  |  | 12.09 |
