# Piqueta reflectante de jalonamiento, a unha cara, para balizamiento, con pica de 40 cm e retrorreflectancia nivel 1 (E.G.), amortizable en 10 usos, hincada en el terreno

- Propiedade do arquivo: CYPE INGENIEROS, S.A.
- Formato: FIEBDC-3/2002
- Divisa: EUR
- Custos indirectos: 3.00 %
- Gastos xerais: 13.00 %
- Beneficio industrial: 6.00 %
- IVE: 16.00 %

## Y Seguridade e saúde

### YS Señalización provisional de obras

#### YSB Balizamiento

**YSB100** Ude Piqueta reflectante de jalonamiento, a unha cara, para balizamiento, con pica de 40 cm e retrorreflectancia nivel 1 (E.G.), amortizable en 10 usos, hincada en el terreno.
Suministro y colocación en el terreno de piqueta reflectante de jalonamiento, a unha cara, para balizamiento, con pica de 40 cm e retrorreflectancia nivel 1 (E.G.), amortizable en 10 usos. Incluso p/p de mantenimiento en condiciones seguras durante todo el periodo de tiempo que se requiera y desmontaje.
Inclúe: Replanteo. Hincado de las piquetas en el terreno. Desmontaxe posterior. Transporte ata o lugar de almacenaxe ou retirada a contedor.
Criterio de medición de proxecto: Número de unidades previstas, segundo Estudo o Estudo Básico de Seguridade e Saúde.

| Código | Ud | Descrición | Rendemento | Prezo | Importe |
|---|---|---|---|---|---|
| mt50bal100a | Ude | Piqueta reflectante de jalonamiento a unha cara, para balizamiento, con pica de 40 cm e retrorreflectancia nivel 1 (E.G.). (material) | 0.100 | 4.45 | 0.45 |
| mo104 | h | Peón ordinario construcción. (man de obra) | 0.192 | 13.97 | 2.68 |
| % | % | Costes directos complementarios | 2 % | 3.13 | 0.06 |
|  |  | Custos directos |  |  | 3.19 |
