# Valla peonil de ferro, de 1,10x2,50 m, amortizable en 20 usos, para delimitación provisional de zona de obras

- Propiedade do arquivo: CYPE INGENIEROS, S.A.
- Formato: FIEBDC-3/2002
- Divisa: EUR
- Custos indirectos: 3.00 %
- Gastos xerais: 13.00 %
- Beneficio industrial: 6.00 %
- IVE: 16.00 %

## Y Seguridade e saúde

### YS Señalización provisional de obras

#### YSB Balizamiento

**YSB130** m Valla peonil de ferro, de 1,10x2,50 m, amortizable en 20 usos, para delimitación provisional de zona de obras.
Delimitación provisional de zona de obras mediante vallado perimetral formado por vallas peoniles de ferro, de 1,10x2,50 m, cor amarelo, para limitación de paso de peóns, con dous pes metálicos, amortizables en 20 usos. Incluso p/p de tubo reflectante de PVC para mejorar la visibilidad de la valla e mantenimiento en condiciones seguras durante todo el periodo de tiempo que se requiera.
Inclúe: Montaxe. Desmontaxe posterior. Transporte ata o lugar de almacenaxe ou retirada a contedor.
Criterio de medición de proxecto: Lonxitude medida segundo Estudo o Estudo Básico de Seguridade e Saúde.

| Código | Ud | Descrición | Rendemento | Prezo | Importe |
|---|---|---|---|---|---|
| mt50vbe010nk | Ude | Valla peonil de ferro, de 1,10x2,50 m, cor amarelo, para limitación de paso de peóns, con dous pes metálicos, incluso placa para publicidad. (material) | 0.020 | 35.00 | 0.70 |
| mt50vbe020 | Ude | Tubo reflectante de PVC, cor laranxa, para mejorar la visibilidad de la valla. (material) | 0.050 | 2.00 | 0.10 |
| mo104 | h | Peón ordinario construcción. (man de obra) | 0.128 | 13.97 | 1.79 |
| % | % | Costes directos complementarios | 2 % | 2.59 | 0.05 |
|  |  | Custos directos |  |  | 2.64 |
